# Muster-Leistungsbeschreibung
Leistungsbeschreibung (GAEB 90, DA81)
Währung: EUR

## W4-E Anschluß an bodentiefe Türen und
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

-Bodenfeuchte und nicht drückendes Wasser (W1-E),
-von außen drückendes Wasser (W2-E),
-nicht drückendes Wasser auf erdüberschütteten
Decken (W3-E),
-Spritzwasser am Wandsockel und Kapillarwasser
  in und unter erdberührten Wänden (W4-E).

Im Bereich der Bauwerksabdichtung ist eine
Weiterentwicklung der Abdichtungsstoffe und der
Ausführungstechniken festzustellen, dem die
Normung der Bauweisen nur verzögert folgt.

Gemäß der Vergabe- und Vertragsordnung für
Bauleistungen
(VOB) Teil C: Allgemeine Technische
Vertragsbedingungen für Bauleistungen (ATV) -
Abdichtungsarbeiten können nach Punkt 0.3
Einzelangaben bei Abweichungen von den ATV
geregelt werden.

Abweichungen von Produkten und
Anwendung sind eindeutig und im Einzelnen
in der Leistungsbeschreibung aufzuführen.

*Hinweis*
Hinweise MDS gemäß DIN 18533 (MB 2K)

Remmers MB 2K erfüllt die Anforderungen an
rissüberbrückende, mineralische Dichtungsschlämmen
(MDS) gemäß den Prüfgrundsätzen (PG-MDS/FPD) sowie
die
Anforderungen an kunststoffmodifizierte
Bitumendickbeschichtungen (PMBC) in Anlehnung an
die DIN EN 15814.

MB 2K ist als Abdichtung für die
Wassereinwirkungsklassen - ?Bodenfeuchte und nicht
drückendes Wasser bei Bodenplatten und
erdberührten Wänden" (W1-E) auf Betonuntergründen
und - ?Spritzwasser und Bodenfeuchte am Wandsockel
sowie Kapillarwasser in und unter Wänden" (W4-E)
normkonform einsetzbar.

MB 2K ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

*Hinweis*
Hinweise zur Wassereinwirkungsklasse
W4-E (MDS)

Die in dieser Muster-Leistungsbeschreibung
beschriebene Ausführung entspricht den Vorgaben
der DIN 18533 Teil 3 Abschnitt 10 "Abdichtung mit
rissüberbrückenden mineralischen Dichtungsschlämmen
(MDS)".

Die Abdichtung ist wirksam gegen die
Wassereinwirkungsklasse:

W4-E - "Spritzwasser und  Bodenfeuchte am
Wandsockel sowie Kapillarwasser in und unter
Wänden."

*Hinweis*
Hinweise Anschluss bodentiefe Elemente
mit MDS

Die Anbindung der erdberührten Bauwerksabdichtung an bodentiefe Einbauelemente,
wie Fenster und Türen wird in Anlehnung
an die DIN 18533 mit der
rissüberbrückenden mineralischen
Dichtungsschlämme (MDS),
Remmers MB 2K hergestellt.

Für die Ausführung sind die Vorgaben der
DIN 18533 Teil 1 Abschnitt 9.3 "Niveaugleiche
Schwellen" einzuhalten.

Die Anbindung von bodentiefen  Elementen
ist eine planerische, objektspezifische Leistung,
die gemäß den Vorgaben der  VOB Teil C
gesondert mit dem Bauherrn zu vereinbaren ist.

*Hinweis*
Hinweis zur Abdichtung bodentiefer
Elemente bei zweisch. MW (MDS)

Für den Anbindung von bodentiefen Elementen
an die Abdichtung ist bei zweischaligem Mauerwerk
die Sockelabdichtung inkl. der erforderlichen
Untergrundvorbereitung ca. 20 cm breit auf die
Oberkante
der Bodenplatte sowie bis in den Laibungsbereich
der Fenster (ca. 20 cm) zu führen.
Die Abdichtung ist anaolg
der Sockelabdichtung bis ca. 30cm über
OK Gelände auszubilden.

Um die Abdichtungsarbeiten rechts und
links am Fenster ausführen zu können,
muss das Verblendmauerwerk im unteren
Eckbereich des Fensters dreiecksförmig
mit Sand oder abgemagert Mauermörtel
gemauert werden. Höhe mindestens 30 cm
über OK Gelände.
Nach Abschluss der Abdichtungsarbeiten
ist der ausgesparte Eckbereich nachträglich,
fachgerecht zu vermauern.

### Titel 00002 Abdichtungsarbeiten vor der Fenstermontage

**00002.0001 Unterbauelemente und Dämmstoffe einbauen**
Horizontale und vertikale,
druckfeste Dämmstoffe und
Unterbauelemente für die nachfolgende
Fenstermontage fach- und sachgerecht
auf die vorhandenen Sockelabdichtung
verkleben bzw. montieren.
Einheit: m2

**00002.0002 Dämmstoffe in Teilflächen vollflächig mit Fugenband eindichten**
Horizontale und vertikale,
druckfeste Dämmstoffe und
Unterbauelemente vollflächig mit
dem hochwertigen, vliesbeschichtetem
Premium-Dichtband auf NBR Kautschuk
Basis, Remmers Tape VF 500,
und der 2.- komp., rissüberbrückenden
mineralischen Dichtungsschlämme (MDS),
Remmers MB 2K überarbeiten.
Systemprüfung gemäß
PG-ÜBB erforderlich.

Abdichtungsstoff als Kleber auf die
getrocknete Kontaktschicht vorlegen,
Fugenband vollflächig blasenfrei einarbeiten
und mit dem Abdichtungsstoff beidseitig
> 10 cm überarbeiten.

Verbrauch:
Ca. 1,1 kg/m² bei 1mm Trockenschichtdickke
Remmers MB 2K <3014>
Ca. 1 m/m
Remmers Tape VF 500 <5075>
Einheit: m2

**00002.0003 Bodentiefe Elemente montieren**
Bodentiefe Elemente wie Fenster und Türen
fach- und sachgerecht montieren.
Einheit: St

### Titel 00003 Abdichtungsarbeiten nach der Fenstermontage

**00003.0001 Bodentiefe Fensterelemente reinigen undanschleifen**
Bodentiefe Fensterelemente im Bereich der
abzudichtenden Fläche mit grobkörnigem Schleifpapier
leicht anschleifen,
mit geeignetem Reiniger, z.B. Isopropanol,
gründlich reinigen, entfetten und alle Trennlagen
entfernen.

Achtung:
Lösemittelhaltige Reiniger können
den Untergrund angreifen.
Stets Probefläche anlegen!
Einheit: lfm

**00003.0002 Schutz vor Verunreinigungen**
Maßnahmen zum Schutz vor Verunreinigungen
nicht zu bearbeitender Bauteile und Flächen
wie Fensterrahmen / Verglasung / Fassade
durch Abklebearbeiten und Anbringen von Schutzfolien.
Einheit: m2

**00003.0003 Kontaktschicht auf vorhandene Abdichtungslagen, MDS 2K**
Kontaktschicht/ Kratzspachtelung auf der vorhandenen
Abdichtung aus der zweikomponentigen,
mineralischen Dichtungsschlämme,
Remmers MB 2K, herstellen.

Angemischtes Material mittels Glätter
in einer dünnen Schicht auf den
vorbereiteten Untergrund auftragen
und oberflächenbündig abziehen.

Kontaktschicht vollständig durchtrocknen lassen.

Verbrauch:
Ca. 0,5 kg/m² Remmers MB 2K <3014>
Einheit: m2

**00003.0004 Kontaktschicht auf nicht mineralischen Untergründen, MDS 2K**
Kontaktschicht auf dem abzudichtenden,
nicht mineralischen Untergrund mit der
2-komp., rissüberbrückenden,
mineralischenDichtungsschlämme (MDS),
Remmers MB 2K, herstellen

Angemischtes Material mittels Glätter
in einer dünnen Schicht auf den
vorbereiteten Untergrund auftragen
und oberflächenbündig abziehen.

Verbrauch:
ca. 0,5 kg/m² Remmers MB 2K <3014>
Einheit: m2

**00003.0005 Fugenabdichtung bei bodentiefen Elementen mit MDS 2K**
Fugen / Übergänge zu
nichtmineralischen Bauteilen mit dem hochwertigen,
vliesbeschichtetem Premium-Dichtband auf
NBR Kautschuk-Basis, Remmers Tape VF,
und der 2- komp., rissüberbrückenden
mineralischen Dichtungsschlämme (MDS),
Remmers MB 2K überarbeiten.

Kontaktschicht / Kratzspachtelung mit dem
Abdichtungsstoff herstellen und vollständig
durchtrocknen lassen.

Fugenband vollflächig mit dem Abdichtungsstoff
verkleben.
Ansätze sind mit einer Überlappungsbreite
von > 10 cm auszuführen.

Verbrauch:
Ca. 1 m/m
Remmers Tape VF <5071>
Ca. 0,7 kg/m bei 32 cm Einbettbreite (Tape VF 120)
Remmers MB 2K <3014>
Einheit: m2

**00003.0006 Abdichtung bei bodentiefen Elemente mit MDS bei W4-E**
Abdichtung von bodentiefen Tür- und Fensterelementen
an die Sockelabdichtung bei Wassereinwirkungsklasse
W4-E "Spritzwasser im Wandsockel"
mit der 2-komp., rissüberbrückenden, mineralischen
Dichtungsschlämme (MDS, geprüft
nach PG-MDS/FPD und PG-FBB Teil 1),
Remmers MB 2K.

Mindesttrockenschichtdicke > 2 mm.

Angemischtes Material mit geeignetem
Applikationsverfahren mindestens 2-lagig auf den
vorbereiteten Untergrund auftragen.

Abdichtungshöhen und Anschlußbreiten sind
objektbezogen
durch den Planer festzulegen.
Im Allgemeinen:
Abdichtung an den bodentiefen Elementen bis UK
Abtropfleiste, seitlich bis ca. 30 cm über OK Gelände
aufbringen.
Abdichtungsbereite auf den seitlichen Fensterrahmen >
35 mm.

Überlappungen auf bereits vorhandene
Abdichtungslagen sind > 10 cm breit
auszuführen.

Verbrauch:
Ca. 2,2 kg/m² bei 2 mm Trockenschichtdicke
Remmers MB 2K <3014>
Einheit: m2

**00003.0007 Eckbereiche der Verblendschale ausmauern**
Für die Abdichtungsarbeiten ausgesparte
Eckbereiche des Verblendmauerwerks
fachgerecht ausmauern.
Einheit: m2
